# Erweiterungsbau
Angebotsaufforderung (GAEB DA XML 3.3, DA83)
Projekt: 05886
Währung: EUR
Bieterkommentare zugelassen: ja
Vergabeart: Offenes Verfahren
Auftraggeber: BBR Dienstsitz Berlin, Bundesamt für Bauwesen und Raumordnung, Straße des 17. Juni 112, 10623 Berlin, D, Telefon 030-18 401 0; Vergabenummer: 3235-25
Erstellt mit: GXML Toolbox V3.3 R20230829, iTWO_64 V25.0.650, 27.02.2026

## 1.0 Projektbeschreibung
1. Projektbeschreibung

Bei dem Bauvorhaben (BV) handelt es sich um einen Erweiterungsbau für das Bundesministerium für Umwelt,Naturschutz, Klimaschutz und nukleare Sicherheit  (BMUKN).
Der Neubau des Gebäudes wird auf einem Grundstück in 10117 Berlin errichtet, das südlich von der Niederkirchnerstraße, westlich von der Stresemannstraße und nördlich von der Erna-Berger-Straße (EBS) umschlossen wird. An der östlichen Seite grenzt das Grundstück an das Berliner Abgeordnetenhaus. Bei dem Grundstück handelt es sich um eine innerstädtische Brachfläche nahe dem Potsdamer Platz und der Leipziger Straße.
Der Erweiterungsbau dient vorrangig der Verwaltungsnutzung durch das BMUKN. Es werden auch Büroflächen für die Nutzung durch weitere Bundesministerien und für das Abgeordnetenhaus von Berlin sowie Bereiche für das Facility Management der BImA vorgesehen. Ziel ist es, das Grundstück baulich so zu verdichten, dass eine maximale Ausnutzung erreicht werden kann.

Anschrift: Niederkirchnerstraße 6, 10117 Berlin

## 2.0 Allgemeine Vorbemerkungen
2. Allgemeine Vorbemerkungen

Die Planung und Realisierung des Projekts erfolgen im Auftrag der BImA durch das Bundesamt für Bauwesen und Raumordnung (BBR). Es sind die Vorgaben der Low-Tech-Strategie, die Anforderungen der BNB-Nachhaltigkeitszertifizierung, eine hohe Arbeitsplatzqualität sowie eine partnerschaftliche Zusammenarbeit zu beachten.

2.1 Allgemein

Gegenstand des Auftrages ist die Lieferung, der Aufbau und der Unterhalt der Baustelleneinrichtung.
Der Aufstellort ist auf dem Grundstück des BMUKN.
An den 14-tägigen Sitzungen des Abgeordnetenhauses Berlin und an den Plenarsitzungen des Bundesrates sind keine lärmintensiven Arbeiten durchzuführen. Die Termine sind folgend einzusehen:
Plenum Abgeordnetenhaus: https://www.parlament-berlin.de/Ausschuesse/19-plenum
Bundesrat: https://www.bundesrat.de/DE/termine/plenum/plenum.html
Zum Betreten der Baustelle ist immer eine Anmeldung notwendig. Diese ist über ein Anmeldeformular ca. 1 Woche vor den geplanten Arbeiten einzureichen.

Die Baustelle ist montags bis donnerstags von 6 Uhr bis 20 Uhr sowie freitags von 6 Uhr bis 18 Uhr besetzt.

Arbeiten auf der Baustelle und das Einfahren von Fahrzeugen sind ab 7  Uhr gestattet. Samstags ist die Baustelle geschlossen.
Zum Winterdienst kann die Baustelle ab  6  Uhr für Beräumungsarbeiten befahren werden.
Das Baugrundstück ist mit einem Sicherheitszaun umzäunt.  Das Betreten des Grundstückes erfolgt über eine Zugangskontrolle.

SiGeKo
Die durch den SiGeKo aufgestellte Baustellenordnung ist zu unterschreiben und wird Vertragsbestandteil.
Es sind monatliche Belehrungen der Mitarbeiter durchzuführen.
Die festgelegten Arbeitsschutzmaßnahmen der Baustellenordnung sind einzuhalten und der SiGe-Plan ist zu beachten.
Aufgrund von Wartungsarbeiten der BEW können unplanmäßige Zufahrten auf das Projektgebiet BMU_ERW erforderlich werden. Terminliche Abhängigkeiten/Zwänge mit der Bauausführung zur Gewährleistung der Zugänglichkeit sind zu beachten.
Im Rahmen der Baugrubenherstellung für das Bauteil B werden am BEW Gebäude Unterfangungsmaßnahmen durchgeführt.

2.2 Parallellaufende Baumaßnahmen

Anbau mit Besucherzentrum - Bundesrat (BRA):
An das bestehende Bundesratsgebäude in der Leipziger Straße 3-4, wird auf der Westseite ein Anbau mit Besucherzentrum realisiert. Auf 2 Flurstücken wird auf einer Fläche von ca. 4.161m² ein eingeschossig unterkellertes Gebäude mit sechs oberirdischen Geschossen beim Anbau (Verwaltung/Büro) und 5 oberirdischen Geschossen beim Besucherzentrum sowie einer BGF von 19.016m² gebaut.
Der Baubereich der Baustelle BRA ist mit dem Baubereich BMU_ERW zusammengelegt worden, sodass es eine gemeinsame äußere Baustellensicherung mit entsprechenden Zufahrten gibt.
Für die Baustelle BRA ist deshalb in allen Bauphasen die Baustellenzufahrt zu gewährleisten, wobei gegenseitige Behinderungen im Baufahrzeugverkehr nicht auszuschließen sind. Die Zufahrt zur Baustelle BRA erfolgt über die Baustraße West in die Erna-Berger-Straße und dort in Rückwärtsfahrt zur  Baustelleneinrichtungsfläche.

2.3 Schnittstelle zu anderen Gewerken

Aufgrund der Größe und Komplexität des Bauvorhabens sind die nachfolgend benannten Schnittstellen zu anderen Gewerken mit besonderem Augenmerk zu betrachten.

Baustelleneinrichtung Baugrube
Containeranlagen
Baustrom
Bauwasser
Wachschutz (Zugangskontrolle)
Verkehrssicherungsmaßnahmen

2.4 Baulogistikhandbuch

Das beiliegende Baulogistikhandbuch ist eine ergänzende Grundlage für den zukünftigen AN Baulogistik.

Das Baulogistikhandbuch ist für alle Projektbeteiligten der Baumaßnahme bestimmt und wird zusammen mit der Baustellenordnung Vertragsbestandteil. Als besondere Vertragsbedingungen sind die hier aufgeführten Leistungen bei der Kalkulation der Leistung zu berücksichtigen.
Es wird eine übergeordnete Baulogistik / Baustelleneinrichtung für die Baumaßnahme BMU umgesetzt. Diese umfasst u.a. folgende Bestandteile:

Logistikkoordination
Lieferverkehrssteuerung
Entsorgungs- und Reinigungslogistik
Flächenmanagement
Etagenlogistik
Schlüsselmanagement
Baulogistische Dienstleistungen

Bei der Einbindung von Nachunternehmern (NU) ist der Auftragnehmer (AN) dazu verpflichtet die Logistikbedingungen weiterzugeben. Die Weitergabe der Logistikbedingungen ist dem Logistikdienstleister (LDL) mit Benennung des NU anzuzeigen.

2.5 Verkehrliche Anbindung
siehe Anlage Nr. 1, Pkt. 2.3 Verkehrsführung in den Bauphasen

2.6 Zugang zur Baustelle / Sicherung der Baustelle
 siehe Anlage Nr. 1, Pkt. 2.4 Zutritt und Zugangskontrolle

2.7 Krankonzept
siehe Anlage Nr. 1, Pkt. 6.3 Krane

2.8 Flächenmanagement
siehe Anlage Nr. 1, Pkt. 5 Flächenmanagement

2.9  Abfall
Die Entsorgungsleistungen von Abfällen aus dem Bereich des AN entsprechend Ziffer 4.1.11 und 4.1.12 der DIN 18299, die normalerweise Nebenleistungen gemäß VOB C sind, erfolgen durch den AG. Dieses ist bei der Kalkulation zu berücksichtigen.

2.10 Reinigung und Sauberkeit der Baustelle
siehe Anlage Nr. 1, Pkt. 7, Entsorgungs- und Reinigungslogistik und Pkt. 10, Straßenreinigung

2.11 Baustromverteilung- und Versorgung
siehe Anlage Nr. 1, Pkt. 8, Baustromverteilung- und Versorgung

2.12 Bauwasserversorgung
siehe Anlage Nr. 1, Pkt. 9 Bauwasserversorgung

2.13 Sicherheitslinie
Durch die Zusammenlegung der Baustellen BRA und BMU_ERW wird die bestehende Sicherheitslinie vom BRA übernommen. Die Sicherheitslinie des Campus BMF verläuft in Verlängerung vom nördlichen Anschluss an den Sicherheitszaun über die östliche Grundstücksgrenze bis zum südlichen Bestandszaun vom AGH.
Der Verlauf ist dem jeweiligen Baustelleneinrichtungsplan zu entnehmen.

2.14 Arbeitszeiten / Bauzeitunterbrechungszeiten:

wöchentliche Arbeitszeiten:
Montag - Freitag von 7:00 bis 20:00 Uhr

Während des Bauablaufes wird es zu planmäßigen Unterbrechungen der Ausführung während der Plenarsitzungen des Bundesrates und des Berliner Abgeordnetenhauses kommen. Diese werden mit mindestens 3 Wochen Vorlauf angekündigt.
Die hieraus entstehenden Kosten aus Stillstand für Personal und Gerät sind in die dafür vorgesehenen Positionen einzurechnen. Es ist dem AN freigestellt, Personal und Gerät in diesen Zeiträumen betriebsintern einzusetzen.
Planmäßige Unterbrechungen gem. Vorbemerkungen werden nicht gesondert vergütet.

## 3.0 BNB-Zertifizierung / Bauökologie
3. BNB-Zertifizierung / Bauökologie

Für das Projekt wird eine BNB-Zertifizierung in "Gold" angestrebt. Die Zertifizierung wird durch einen vom AG beauftragten BNB-Koordinator durchgeführt. Der AN hat an der erfolgreichen Zertifizierung mitzuwirken. Hierfür sind insbesondere folgende Punkte zu berücksichtigen:

1. Anforderungen an die Bauausführung
Von Seiten des Auftragnehmers sind folgende Anforderungen hinsichtlich der Bauausführung zu beachten und dem Auftraggeber in Form von monatlichen Protokolle der Baustellenbegehung und im Baustellentagebuch nachzuweisen:

Abfallarmut der Baustelle
siehe Titel 02 Abbrucharbeiten, Bauabfallentsorgung sowie Anlage 1, Pkt. 7 Entsorgungs- und
Reinigungslogistik (Wertstoffhofkonzept)
Lärmarmut der Baustelle
Die Lärmemissionen des Gesamtbauvorhabens sind zum Schutz der angrenzenden Nutzungen so gering wie möglich zu halten. Aufgabe des Bauausführenden ist es dazu beizutragen, dass der durch Bauprozesse verursachte Lärm, soweit technisch möglich, unterhalb des Grundgeräuschpegels der Umgebung liegt. Um dies sicherzustellen, sind für die Bauausführung ausschließlich lärmarme Baumaschinen zulässig. Auf der Baustelle sollen daher nur Baumaschinen eingesetzt werden, die die Lärmschutzgrenzwerte entsprechend RAL-UZ 53 erfüllen. Die Vorgaben des Bundesimmissionsschutzgesetzes (BImSchG) sind einzuhalten. Die Schutzzeiten für die Nachbarschaft sind zu beachten, besonders lärmintensive Arbeiten sind beim Bauherrn anzumelden und zeitlich abzustimmen.
Die Einhaltung und Umsetzung der Anforderungen (z.B. Prüfung des Einsatzes lärmarmer Baumaschinen, Einhaltung der Schutzzeiten) ist durch die Bauleitung des Auftragnehmers während der Bauausführung zu kontrollieren und zu dokumentieren. Für die Dokumentation ist eine Liste der Baumaschinen mit der Angabe der jeweiligen Schallemissionswerte zu führen.
Staubarmut der Baustelle
Die gesetzlichen Anforderungen der GefStoffV und der TRGS zur Vermeidung von Stäuben sind zu erfüllen.
Stäube sind an der Entstehungsstelle möglichst vollständig zu erfassen und gefahrlos zu entsorgen. Die Ausbreitung des Staubs auf unbelastete Arbeitsbereiche ist, soweit technisch möglich, zu verhindern.
Ablagerungen sind zu vermeiden. Einrichtungen zum Abscheiden und Erfassen von Stäuben sind entsprechend dem Stand der Technik anzuwenden, regelmäßig zu warten und zu prüfen. Die Einhaltung der Anforderungen ist durch die Bauleitung des Auftragnehmers während der Bauausführung zu kontrollieren und zu dokumentieren.
Erfüllung der Bundes-Bodenschutz- sowie der Altlastenverordnung. Die gesetzlichen Anforderungen der Bundes-Bodenschutz- und Altlastenverordnung sind einzuhalten.
Seitens des Auftragnehmers ist sicherzustellen und nachzuweisen, dass der Boden nicht durch chemische Verunreinigungen kontaminiert wird. Es ist durch den Auftragnehmer zudem sicherzustellen und nachzuweisen, dass kein mit den H-Sätzen H400, H410 bis H413 und H420 gekennzeichneter Stoff mit der Umwelt in Kontakt kommt. Des Weiteren ist der Boden vor schädlichen mechanischen Einflüssen wie unnötiger Verdichtung oder einer Vermischung von unterschiedlichen Bodenschichten zu schützen. Die Einhaltung der Anforderungen ist während der Bauausführung durch die Bauleitung des Auftragnehmers zu
kontrollieren und zu dokumentieren.

2. Deklarationsfristen
Die Produkt- bzw. Sicherheitsdatenblätter oder sonstige Konformitätsbescheinigungen der Hersteller für die zum Einbau vorgesehenen Produkte sind dem bauherrenseitigen BNB-Koordinator unaufgefordert mindestens vier Wochen vor dem geplanten Einbau digital zu übersenden. Binnen fünf Werktagen prüft der BNB-Koordinator das Produkt auf Konformität zu den Anforderungen der BNB-Zertifizierung und bestätigt dem AN die BNB-Konformität bzw. bei Nicht-Konformität die Rückmeldung ein neues Produkt vorzulegen.

3. Materialanforderungen / Schadstoffe
Für die Auswahl der Materialien gelten die Anforderungen des BNB-Systems für Verwaltungsbauten, Version 2015, in der Qualitätsstufe 5. Entsprechend sind folgende Vorgaben für die Bauprodukte zwingend einzuhalten:

Holz und Holzprodukte
siehe Formblatt 248 VHB

Übergreifende Anforderung für alle Produkte
Der Anteil besonders besorgniserregender Stoffe (SVHC) muss kleiner 0,1% sein. Angabe über eine Herstellererklärung gemäß REACH bzw. Erklärung, dass SVHC nicht vorhanden.

Bauplatten, Konstruktionsholz im Innenbereich
Holzwerkstoffplatten, Sperrholz-, Massivholz-, und OSB-Platten müssen z.B. die Anforderungen gemäß der RAL-UZ76, Blauer Engel (Emissionsarme plattenförmige Werkstoffe (Bau- und Möbelplatten) für den Innenausbau, Ausgabe April 2011)
erfüllen.

Bitumenprodukte zur Abdichtung
Kalt verarbeitete Bitumenbeschichtung inkl. Voranstriche, Bitumenkleber und –versiegelungen müssen die Anforderungen des GISCODE BBP10 erfüllen.

Polymerbitumenbahnen (Ausnahme Gründachbereich) dürfen keinen Zusatz von durchwurzelungshemmenden Wirkstoffen enthalten.

Kunststoffe
Keine Verwendung von Halogenierten Kunststoffe (z.B. Polyvinylchlorid (PVC), Polytetrafluorethen (PTFE)).

## 4.0 Baulärm-Minimierung
4. Baulärm - Minimierung

Ziel der Baulärm-Minimierung ist die Gewährleistung des  uneingeschränkte Geschäftsbetrieb des Bundesrates während der Plenarsitzungen, der Ausschusssitzungswochen sowie der Sitzungen des AGH und die geringst mögliche Beeinflussung aller Nachbarn durch Lärm- und Erschütterungsbelästigungen aus dem Baubetrieb.
Danach sind Einschränkungen der Bautätigkeit in der zeitlichen Abwicklung vorgesehen. Diese Einschränkungen sind im Bauablaufplan zu berücksichtigen. Für die Kalkulation sind diese Randbedingungen zu berücksichtigen.

Desweiteren sind die Arbeiten mit geräuscharmer Arbeitsweise auszuführen. Dies sind exemplarisch:
Säge- statt Stemmarbeiten soweit technisch umsetzbar
lärmarmer Ersatz von akustischen Rückfahrwarnern (Rückfahrkameras etc.)
Sprechfunk statt Hupsignale
Abschalten von motorbetriebenen Geräten im Leerlauf
Verwendung lärmarmer Sägeblätter bis ca. 13 dB(A) im Leerlaufbetrieb und bis ca. 11 dB(A) beim Sägen  von Holzplatten

Der AN ist verpflichtet, ausschließlich Baugeräte bzw. -maschinen einzusetzen, deren zulässiger Schalleistungspegel der Stufe II gem. Artikel 12 der EU-Richtlinie 2000/14/EG vom 08.05.2000 entspricht.
Das Projekt wird hinsichtlich des Baulärms bauseits messtechnisch begleitet.

Mit der Detailterminplanung des AN ist ein Geräteeinsatzplan mit Darstellung der jeweiligen Lärmemissionen einzureichen.

## 3235-25 Baulogistik Rohbau / Ausbau
Datum: 27.02.2026

### Titel 1 entfällt

### Titel 2 Abbruch, Bauabfälle

*Hinweis: Ausführungshinweise*
Abbrucharbeiten und Bauabfälle

1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

Merkblatt 1 „Bauherrenpflichten im Land Berlin - Anforderungen der Abfallwirtschaftsbehörde“ von der Senatsverwaltung für Umwelt / Abfallbehörde (vgl. letzte Aktualisierung 11/21)

Merkblatt 2 „Hinweise zur Entsorgung von Gefährlichen Abfällen, die bei Baumaßnahmen im Land Berlin anfallen“ von der Senatsverwaltung für Umwelt / Abfallbehörde (vgl. letzte Aktualisierung 07/23)

Merkblatt 4 „Hinweise zur Entsorgung von mineralischen Bauabfällen, die bei den Baumaßnahmen im Lande Berlin anfallen“ von der Senatsverwaltung für Umwelt / Abfallbehörde (vgl. letzte Aktualisierung 07/23)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

Aufschütten der Haufwerke
Transport der Abfälle zum Container bzw. zur Haufwerksfläche
sortenreine Demontage
Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel „A“ zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

Name und Anschrift des Abfallerzeugers
Anfallstelle
Abfallart, Abfallschlüssel und Abfallmenge, Materialklasse
Name und Anschrift des Transporteurs
Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 „Hinweise zur Entsorgung von gefährlichen Abfällen, die bei Baumaßnahmen im Land Berlin anfallen“ von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel „A“ zu kennzeichnen.

Grundlage des Nachweisverfahrens bildet die Verordnung über Verwertungs- und Beseitigungsnachweise (Nachweisverordnung) vom 20.10.2006, in Kraft gesetzt am 01.02.2007. Ab dem 01.04.2010 ist das elektronische Nachweisverfahren bei den gefährlichen Abfällen anzuwenden.

Im BBR wird für die Online-Dienste das Software-Programm „ZEDAL“ von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.
.

#### Abschnitt 2.1 Nachweisführung

**2.1.10 eANV - Technische Ausstattung**
*** Pauschalposition
Zur Abwicklung der elektronischen Nachweisführung sind folgende Zugänge und anwendungsbereite Geräteausstattungen für den Abfallbeauftragten / Bevollmächtigen des AN und die Beförderer auf der Baustelle zur Verfügung zu stellen.
Die Ausstattung und die Zugänge sind zu dokumentieren:
gebräuchliche Computerhardware inkl. DSL-Verbindung
Abfallerfassungssoftware inklusive eigenständigem Zugang, kompatibel zur Zentralen Koordinierungsstelle der Länder
(ZKS)
Menge: 1,000 psch

**2.1.20 eANV - Elektronische Nachweisführung**
*** Pauschalposition
Nachweisführung über die Entsorgung aller gefährlichen und nicht gefährlichen Abfälle mittels elektronischen Abfallnachweisverfahrens (eANV).
Der AN und die von ihm beauftragten Abfallentsorger und Abfallbeförderer haben aktiv bei der Vorbereitung und Erstellung der erforderlichen Nachweisunterlagen für die Vorab-  und Verbleibskontrolle im eANV mitzuwirken.
Menge: 1,000 psch

#### Abschnitt 2.2 Entsorgung

**2.2.10 Abfall nicht gefährlich AVV170107 nicht schadstoffbelastet EBV 2023 RC-1 LKW AN transp. entsorgen Verwertungsanlage bis 60km Vergüt.Entsorg. AN**
STLB-Bau 2025-04 087
Bau- und Abbruchabfälle, Beton, Ziegel, Fliesen und Keramik,
nicht gefährlich, Abfallschlüssel nach AVV (Abfallverzeichnis-Verordnung) 170107 Gemische aus Beton, Ziegel, Fliesen und Keramik,
nicht schadstoffbelastet, Werte gemäß Ersatzbaustoffverordnung 2023 sind eingehalten,
Charakterisierung gemischter Bauschutt Klasse RC-1 nach EBV 2023, Anlage 1, Tabelle 1,
auf Baustelle lagernd, in Behälter AN laden, mit LKW des AN transportieren, entsorgen, max. Gesamtgewicht ohne Beschränkung, Behältergröße nach Wahl des AN, zur Verwertungsanlage, Transportweg bis 60 km, Vergütung der Entsorgung übernimmt AN, Mengenermittlung nach Wiegekarte.
Menge: 1700,000 t
Leistungsbereichkatalog: 087
DIN276-1_08: 396
DIN276_06: 396
DIN276_18: 396

**2.2.20 Abfall nicht gefährlich AVV170201 nicht schadstoffbelastet LKW AN transp. entsorgen Verwertungsanlage bis 60km Vergüt.Entsorg. AN**
STLB-Bau 2025-04 087
Bau- und Abbruchabfälle, Holz, Glas und Kunststoff,
nicht gefährlich, Abfallschlüssel nach AVV (Abfallverzeichnis-Verordnung) 170201 Bau-/Abbruchabfall Holz,
nicht schadstoffbelastet, Altholzkategorie A I,
auf Baustelle lagernd, in Behälter AN laden, mit LKW des AN transportieren, entsorgen, max. Gesamtgewicht ohne Beschränkung, Behältergröße nach Wahl des AN, zur Verwertungsanlage, Transportweg bis 60 km, Vergütung der Entsorgung übernimmt AN, Mengenermittlung nach Wiegekarte.
Menge: 50,000 t
Leistungsbereichkatalog: 087
DIN276-1_08: 396
DIN276_06: 396
DIN276_18: 396

**2.2.30 Abfall nicht gefährlich AVV170201 nicht schadstoffbelastet LKW AN transp. entsorgen Verwertungsanlage bis 60km Vergüt.Entsorg. AN**
STLB-Bau 2025-04 087
Bau- und Abbruchabfälle, Holz, Glas und Kunststoff,
nicht gefährlich, Abfallschlüssel nach AVV (Abfallverzeichnis-Verordnung) 170201 Bau-/Abbruchabfall Holz,
nicht schadstoffbelastet, Altholzkategorie A II,
auf Baustelle lagernd, in Behälter AN laden, mit LKW des AN transportieren, entsorgen, max. Gesamtgewicht ohne Beschränkung, Behältergröße nach Wahl des AN, zur Verwertungsanlage, Transportweg bis 60 km, Vergütung der Entsorgung übernimmt AN, Mengenermittlung nach Wiegekarte.
Menge: 15,000 t
Leistungsbereichkatalog: 087
DIN276-1_08: 396
DIN276_06: 396
DIN276_18: 396

**2.2.40 Abfall nicht gefährlich AVV170201 nicht schadstoffbelastet LKW AN transp. entsorgen Verwertungsanlage bis 60km Vergüt.Entsorg. AN**
STLB-Bau 2025-04 087
Bau- und Abbruchabfälle, Holz, Glas und Kunststoff,
nicht gefährlich, Abfallschlüssel nach AVV (Abfallverzeichnis-Verordnung) 170201 Bau-/Abbruchabfall Holz,
nicht schadstoffbelastet, Altholzkategorie A III,
auf Baustelle lagernd, in Behälter AN laden, mit LKW des AN transportieren, entsorgen, max. Gesamtgewicht ohne Beschränkung, Behältergröße nach Wahl des AN, zur Verwertungsanlage, Transportweg bis 60 km, Vergütung der Entsorgung übernimmt AN, Mengenermittlung nach Wiegekarte.
Menge: 5,000 t
Leistungsbereichkatalog: 087
DIN276-1_08: 396
DIN276_06: 396
DIN276_18: 396

**2.2.50 Abfall nicht gefährlich AVV170203 nicht schadstoffbelastet LKW AN transp. entsorgen Verwertungsanlage bis 60km Vergüt.Entsorg. AN**
STLB-Bau 2025-04 087
Bau- und Abbruchabfälle, Holz, Glas und Kunststoff,
nicht gefährlich, Abfallschlüssel nach AVV (Abfallverzeichnis-Verordnung) 170203 Bau-/Abbruchabfall, Kunststoff,
nicht schadstoffbelastet,
auf Baustelle lagernd, in Behälter AN laden, mit LKW des AN transportieren, entsorgen, max. Gesamtgewicht ohne Beschränkung, Behältergröße nach Wahl des AN, zur Verwertungsanlage, Transportweg bis 60 km, Vergütung der Entsorgung übernimmt AN, Mengenermittlung nach Wiegekarte.
Menge: 7,000 t
Leistungsbereichkatalog: 087
DIN276-1_08: 396
DIN276_06: 396
DIN276_18: 396

**2.2.60 Abfall nicht gefährlich AVV170407 nicht schadstoffbelastet LKW AN transp. entsorgen Verwertungsanlage bis 60km Vergüt.Entsorg. AN**
STLB-Bau 2025-04 087
Bau- und Abbruchabfälle, Metalle,
nicht gefährlich, Abfallschlüssel nach AVV (Abfallverzeichnis-Verordnung) 170407 Metall, gemischt,
nicht schadstoffbelastet,
auf Baustelle lagernd, in Behälter AN laden, mit LKW des AN transportieren, entsorgen, max. Gesamtgewicht ohne Beschränkung, Behältergröße nach Wahl des AN, zur Verwertungsanlage, Transportweg bis 60 km, Vergütung der Entsorgung übernimmt AN, Mengenermittlung nach Wiegekarte.
Menge: 20,000 t
Leistungsbereichkatalog: 087
DIN276-1_08: 396
DIN276_06: 396
DIN276_18: 396

**2.2.70 Abfall nicht gefährlich AVV170302 nicht schadstoffbelastet EBV 2023 RuVA A LKW AN transp. entsorgen Verwertungsanlage bis 60km Vergüt.Entsorg. AN**
STLB-Bau 2025-04 087
Bau- und Abbruchabfälle, Bitumengemische, Kohlenteer und teerhaltige Produkte,
nicht gefährlich, Abfallschlüssel nach AVV (Abfallverzeichnis-Verordnung) 170302 Bitumengemische,
nicht schadstoffbelastet, Werte gemäß Ersatzbaustoffverordnung 2023 sind eingehalten,
Verwertungsklasse A, RuVA-StB 01, Fassung 2005,
auf Baustelle lagernd, in Behälter AN laden, mit LKW des AN transportieren, entsorgen, max. Gesamtgewicht ohne Beschränkung, Behältergröße nach Wahl des AN, zur Verwertungsanlage, Transportweg bis 60 km, Vergütung der Entsorgung übernimmt AN, Mengenermittlung nach Wiegekarte.
Menge: 2,000 t
Leistungsbereichkatalog: 087
DIN276-1_08: 396
DIN276_06: 396
DIN276_18: 396

**2.2.80 Abfall nicht gefährlich AVV170802 nicht schadstoffbelastet LKW AN transp. entsorgen Verwertungsanlage bis 60km Vergüt.Entsorg. AN**
STLB-Bau 2025-04 087
Bau- und Abbruchabfälle auf Gipsbasis,
nicht gefährlich, Abfallschlüssel nach AVV (Abfallverzeichnis-Verordnung) 170802 Baustoff auf Gipsbasis,
nicht schadstoffbelastet,
auf Baustelle lagernd, in Behälter AN laden, mit LKW des AN transportieren, entsorgen, max. Gesamtgewicht ohne Beschränkung, Behältergröße nach Wahl des AN, zur Verwertungsanlage, Transportweg bis 60 km, Vergütung der Entsorgung übernimmt AN, Mengenermittlung nach Wiegekarte.
Menge: 6,000 t
Leistungsbereichkatalog: 087
DIN276-1_08: 396
DIN276_18: 396

**2.2.90 Abfall nicht gefährlich AVV170202 nicht schadstoffbelastet LKW AN transp. entsorgen Verwertungsanlage bis 60km Vergüt.Entsorg. AN**
STLB-Bau 2025-04 087
Bau- und Abbruchabfälle, Holz, Glas und Kunststoff,
nicht gefährlich, Abfallschlüssel nach AVV (Abfallverzeichnis-Verordnung) 170202 Bau-/Abbruchabfall, Glas,
nicht schadstoffbelastet,
auf Baustelle lagernd, in Behälter AN laden, mit LKW des AN transportieren, entsorgen, max. Gesamtgewicht ohne Beschränkung, Behältergröße nach Wahl des AN, zur Verwertungsanlage, Transportweg bis 60 km, Vergütung der Entsorgung übernimmt AN, Mengenermittlung nach Wiegekarte.
Menge: 2,000 t
Leistungsbereichkatalog: 087
DIN276-1_08: 396
DIN276_18: 396

**2.2.100 Abfall nicht gefährlich AVV170604 nicht schadstoffbelastet LKW AN transp. entsorgen Verwertungsanlage bis 60km Vergüt.Entsorg. AN**
STLB-Bau 2025-04 087
Bau- und Abbruchabfälle,
nicht gefährlich, Abfallschlüssel nach AVV (Abfallverzeichnis-Verordnung) 170604 Dämmstoff,
nicht schadstoffbelastet,
auf Baustelle lagernd, in Behälter AN laden, mit LKW des AN transportieren, entsorgen, max. Gesamtgewicht ohne Beschränkung, Behältergröße nach Wahl des AN, zur Verwertungsanlage, Transportweg bis 60 km, Vergütung der Entsorgung übernimmt AN, Mengenermittlung nach Wiegekarte.
Menge: 1,000 t
Leistungsbereichkatalog: 087
DIN276-1_08: 396
DIN276_18: 396

**2.2.110 Abfall nicht gefährlich AVV200101 nicht schadstoffbelastet LKW AN transp. entsorgen Verwertungsanlage bis 60km Vergüt.Entsorg. AN**
STLB-Bau 2025-04 087
Siedlungsabfälle, getrennt gesammelte Fraktionen,
nicht gefährlich, Abfallschlüssel nach AVV (Abfallverzeichnis-Verordnung) 200101 Papier und Pappe,
nicht schadstoffbelastet,
auf Baustelle lagernd, in Behälter des AN laden, mit LKW des AN transportieren, entsorgen, max. Gesamtgewicht ohne Beschränkung, Behältergröße nach Wahl des AN, zur Verwertungsanlage, Transportweg bis 60 km, Vergütung der Entsorgung übernimmt AN, Mengenermittlung nach Wiegekarte.
Menge: 15,000 t
Leistungsbereichkatalog: 087
DIN276-1_08: 396
DIN276_06: 396
DIN276_18: 396

**2.2.120 Abfall nicht gefährlich AVV200301 nicht schadstoffbelastet LKW AN transp. entsorgen Verwertungsanlage bis 60km Vergüt.Entsorg. AN**
STLB-Bau 2025-04 087
Siedlungsabfälle,
nicht gefährlich, Abfallschlüssel nach AVV (Abfallverzeichnis-Verordnung) 200301 gemischte Siedlungsabfälle,
nicht schadstoffbelastet,
auf Baustelle lagernd, in Behälter des AN laden, mit LKW des AN transportieren, entsorgen, max. Gesamtgewicht ohne Beschränkung, Behältergröße nach Wahl des AN, zur Verwertungsanlage, Transportweg bis 60 km, Vergütung der Entsorgung übernimmt AN, Mengenermittlung nach Wiegekarte.
Menge: 30,000 t
Leistungsbereichkatalog: 087
DIN276-1_08: 396
DIN276_06: 396
DIN276_18: 396

**2.2.130 Abfall nicht gefährlich AVV200201 nicht schadstoffbelastet LKW AN transp. entsorgen Verwertungsanlage bis 60km Vergüt.Entsorg. AN**
STLB-Bau 2025-04 087
Siedlungsabfälle, Garten- und Parkabfälle,
nicht gefährlich, Abfallschlüssel nach AVV (Abfallverzeichnis-Verordnung) 200201 biologisch abbaubare Abfälle,
nicht schadstoffbelastet,
auf Baustelle lagernd, in Behälter des AN laden, mit LKW des AN transportieren, entsorgen, max. Gesamtgewicht ohne Beschränkung, Behältergröße nach Wahl des AN, zur Verwertungsanlage, Transportweg bis 60 km, Vergütung der Entsorgung übernimmt AN.
Menge: 5,000 t
Leistungsbereichkatalog: 087
DIN276-1_08: 596
DIN276_18: 596

### Titel 3 Baulogistik

#### Abschnitt 3.1 Lieferverkehrssteuerung

*Hinweis: Ausführungshinweise*
Ausführungshinweise

Siehe Anlage 1, Pkt. 3, Lieferverkehrsteuerung und Pkt. 6, Etagenlogistik

**3.1.10 Lieferverkehrssteuerung einrichten**
Lieferverkehrssteuerung liefern und einrichten
Menge: 1,000 St

**3.1.20 Lieferverkehrssteuerung vorhalten**
Menge: 47,000 StMo

**3.1.30 Lieferverkehrssteuerung deaktivieren und sichern**
Menge: 1,000 St

**3.1.40 EDV-Einweisung Online-Avisierungssystem**
EDV-Einweisung in das Online-Avisierungssystem
für Mitarbeiter des Logistikdienstleisters und des Sicherheitsdienstleisters sowie weitere am Projekt beteiligten AN, die im Rahmen ihrer Funktion mit dem Online-Avisierungssystem in Berührung kommen.
Menge: 50,000 St

#### Abschnitt 3.2 Persönliche Schutzausrüstung (PSA)

**3.2.10 Warnweste liefern**
Warnweste für Dritte, nur liefern.
Menge: 10,000 St
Leistungsbereichkatalog: 000

**3.2.20 Schutzhelm liefern**
STLB-Bau 2025-04 000
Schutzhelm für Dritte, ohne Gesichtsschutzschirm, nur liefern.
Menge: 10,000 St
Leistungsbereichkatalog: 000

**3.2.30 Sicherheitsschuh S3 liefern**
STLB-Bau 2025-04 000
Sicherheitsschuh S3 für Dritte, DIN EN ISO 20345, nur liefern, Ausführung gemäß Einzelbeschreibung.
Menge: 10,000 St
Leistungsbereichkatalog: 000
DIN276-1_08: 397
DIN276_18: 397

**3.2.40 PSA vorhalten**
STLB-Bau 2025-04 090
PSA für Dritte (Schutzhelm DIN EN 397, Warnweste DIN EN ISO 20471 und Sicherheitschuhe S3 DIN EN ISO 20345, paarweise) vorhalten, an Dritte ausgeben, zurücknehmen und reinigen,
Positionsmenge = Produkt aus '30' (Vorhaltemenge)

mal '200' (Vorhaltedauer)
Menge: 6000,000 StWo
Leistungsbereichkatalog: 090
DIN276-1_08: 397
DIN276_18: 397

#### Abschnitt 3.3 Entsorgungshof

**3.3.10 Entsorgungshof einrichten**
Einrichten eines zentralen Entsorgungshofes mit Bauabfallbehältern für folgende Fraktionen:
Bauschutt, recyclebar, Kantenlänge < 0,8 m (AVV 170107)
Holz AI, AII, AIII (AVV 170201)
Gipsabfälle (Gipsbauelemente, Gipskartonplatten) (AVV
170802)
Gemischte Baustellenabfälle, ohne mineralische Abfälle (z.B. Gips, Beton) (AVV 170904)
Papier, Pappe Kartonagen (AVV 200101)
Folie (AVV 170203)
Metalle aller Art (AVV 170407)
Mineralwolle nicht kontaminiert (AVV 170604)
Bitumengemische, Dachpappe teerfrei (AVV 170302)

Die Größe der Bauabfallbehälter kann vom Logistikdienstleister nach Bedarf und zur entsprechenden Bauphase zur Verfügung stehenden Fläche gewählt und angepasst werden.
Windflüchtige Materialien sind grundsätzlich in geschlossenen Behältern zu sammeln und zu transportieren. Der Entsorgungshof ist stets in einem sauberen, aufgeräumten und soweit technisch möglich staubfreien Zustand zu halten.
Beschriftungstafeln zur Müllsortierung sind für jeden einzelnen Behälter zu erstellen.

Die Transporte des Abfalls zur Entsorgungseinrichtung werden selbständig durch den Logistikdienstleister übernommen. Die Abrechnung des Entsorgungsdienstleisters mit dem AG erfolgt über den Logistikdienstleister.

Fläche Entsorgungshof: ca. 100 m²
Menge: 1,000 St
DIN276_06: 391

**3.3.20 Entsorgungshof betreiben**
Betreiben des zentralen Entsorgungshofes gemäß Pos. 3.4.10 inkl. Vorhalten von Containern der vorbeschriebenen Fraktionen

1 St (Vorhaltemenge) mal 47 Mt (Vorhaltedauer)
Menge: 47,000 StMt
DIN276_06: 391

**3.3.30 Entsorgungshof räumen**
Räumen des vorbeschriebenen zentralen Entsorgungshofes.
Menge: 1,000 St
DIN276_06: 391

**3.3.40 Müllgroßbehälter, bis 770 l, liefern**
Einrichten und Bereitstellen von Abfallsammelstellen durch
Lieferung und Stellung von kranbaren Müllgroßbehältern für die
ausführenden Firmen als rollbare, staplerfähige, verschließbare
und den Firmen zuzuordnende Behälter innerhalb und
außerhalb des Gebäudes mit einem  Fassungsvermögen von
mind . 660 - 770 Litern je nach Erfordernis.
Menge: 40,000 St
DIN276_06: 391

**3.3.50 Müllgroßbehälter, bis 770 l, vorhalten**
Vorhalten von Abfallsammelstellen (Müllgroßbehälter)
außerhalb und innerhalb des Gebäudes.

20 St (Vorhaltemenge) mal 24 Mt (Vorhaltedauer)
Menge: 1880,000 StMt
DIN276_06: 391

**3.3.60 Müllgroßbehälter, bis 770 l, räumen**
Räumen von Abfallsammelstellen (Müllgroßbehälter)
Menge: 40,000 St
DIN276_06: 391

**3.3.70 Abfalldokumentation**
Erstellung einer Abfalldokumentation gem. der gesetzlichen Bestimmungen.
Menge: 1,000 St
DIN276_06: 391

**3.3.80 Gabelstapler / Teleskopstapler liefern**
Gestellung eines Gabelstaplers ca 1,8 t zum Transport und Entleerung der Müllgroßbehälter, Entladung von Material und Materialtransport innerhalb der BE-Fläche inkl. drehbarer Gabel,
mit Dreheinrichtung mit entsprechender Leistungskraft, Robustheit und Vielseitigkeit, mit erhöhter Bodenfreiheit. Der Einsatz eines elektrisch betriebenen Gabelstaplers/ Teleskopstaplers ist zu prüfen. Das Ergebnis der Prüfung ist zu dokumentieren.
Die Bedienung des Gabelstaplers erfolgt durch einen geschulten Fahrer. Dieser wird gesondert abgerechnet.
Menge: 1,000 St
DIN276_06: 391

**3.3.90 Gabelstapler / Teleskopstapler vorhalten**
Stapler innerhalb der BE-Fläche inkl. drehbarer Gabel, Dreheinrichtung, mit erhöhter Bodenfreiheit, vorhalten.
Menge: 47,000 StMt
DIN276_06: 391

**3.3.100 Gabelstapler / Teleskopstapler räumen**
Räumung eines Gabelstaplers ca 1,8 t zum Transport und Entleerung der Müllgroßbehälter, Entladung von Material und Materialtransport innerhalb der BE-Fläche inkl. drehbarer Gabel,
mit Dreheinrichtung mit entsprechender Leistungskraft, Robustheit und Vielseitigkeit, mit erhöhter Bodenfreiheit. Der Einsatz eines elektrisch betriebenen Gabelstaplers/ Teleskopstaplers ist zu prüfen. Das Ergebnis der Prüfung ist zu dokumentieren.
Die Bedienung des Gabelstaplers erfolgt durch einen geschulten Fahrer. Dieser wird gesondert abgerechnet.
Menge: 1,000 St
DIN276_06: 391

**3.3.110 Hubwagen liefern**
Gestellung eines Hubwagens zum geschossweisen Transport der angelieferten Bauprodukte durch Drittgewerke. Die Abrechnung erfolgt direkt zwischen Drittgewerken und AN.
Menge: 5,000 St

**3.3.120 Hubwagen vorhalten**
Hubwagen innerhalb der BE-Fläche inkl. drehbarer Gabel, Dreheinrichtung, mit erhöhter Bodenfreiheit, vorhalten.

5 St (Vorhaltemenge) mal 47 Mt  (Vorhaltedauer)
Menge: 235,000 StMo

**3.3.130 Hubwagen räumen**
Stapler innerhalb der BE-Fläche inkl. drehbarer Gabel, Dreheinrichtung, mit erhöhter Bodenfreiheit, vorhalten.
Menge: 5,000 St

#### Abschnitt 3.4 Beschilderung

**3.4.10 Flucht- u.Rettungspläne, drucken, laminieren, montieren**
Ausdrucken und laminieren der durch die Objektplanung erstellten Flucht- und Rettungswegpläne; Montage der Flucht- und Rettungswegpläne in den Fluchtwegen, Treppenhäusern, Ein- und Ausgängen in Abstimmung mit SiGeKo inkl. Montage und Befestigungsmaterialien.
Format: DIN A3
Menge: 200,000 St

**3.4.20 Fluchtwegbeschilderung, mit Richtungsangabe, langnachleuchtend**
Fluchtwegbeschilderungen, mit Richtungsangabe, langnachleuchtend montieren, Leuchtdichte (150/22/2100)
Menge: 500,000 St

**3.4.30 Hinweisschild, diverse Inhalte, drucken, laminieren, montieren**
Ausdrucken und laminieren diverser Hinweisschilder, Format von DIN A4 bis DIN A3, farbig und in Abstimmung mit der OÜ auf der Baustelle montieren.
Menge: 50,000 St

#### Abschnitt 3.5 Schlüsselmanagement

**3.5.10 Planung Schließanlage, Zeitraum Ausbau**
Planung einer Schlüsselanlage für Ausbaubaustelle, einschl. Übersichtslisten und Tabellen, einschl. Abstimmung der Ausführung und Schließberechtigungen mit OÜ.
Menge: 1,000 St

**3.5.20 Leihschließanlage**
STLB-Bau 2025-10 029
Leihschließanlage ein- und ausbauen, einschl. schließbar machen, Hauptschlüsselanlage, je Schließzylinder 3 Schlüssel.
Menge: 50,000 St
Leistungsbereichkatalog: 029
DIN276-1_08: 334
DIN276_18: 334

**3.5.30 Leihschließanlage**
STLB-Bau 2025-10 029
Leihschließanlage vorhalten, Hauptschlüsselanlage, je Schließzylinder 3 Schlüssel,
Positionsmenge = Produkt aus '50' (Vorhaltemenge)

mal '47' (Vorhaltedauer)
Menge: 47,000 StMt
Leistungsbereichkatalog: 029
DIN276-1_08: 334
DIN276_18: 334

#### Abschnitt 3.6 Sonstige Leistungen

**3.6.10 Entfeuchten Trocknen 5GradC Brennstoffheizung Öl**
STLB-Bau 2025-04 098
Entfeuchten, Trocknen des Untergrundes für Ausbauarbeiten, bei einer Raumtemperatur von mind. 5 Grad C, Brennstoffheizung, Brennstoff Öl, Aufstellort der Geräte innen.
Menge: 200,000 m2
Leistungsbereichkatalog: 098

**3.6.20 Witterungsschutz UK 4-6m2 Holzwerkstoffpl. D 14-20mm herstellen**
STLB-Bau 2025-04 000
Schutzvorrichtung als Witterungsschutz an Bauwerksöffnungen, einschl. Unterkonstruktion, Oberkante Öffnung über 3 bis 4 m, Einzelgröße über 4 bis 6 m2, aus Holzwerkstoffplatten, Dicke über 14 bis 20 mm, herstellen.
Menge: 75,000 St
Leistungsbereichkatalog: 000

**3.6.30 Witterungsschutz UK 4-6m2 Holzwerkstoffpl. D 14-20mm vorhalten**
STLB-Bau 2025-04 000
Schutzvorrichtung als Witterungsschutz an Bauwerksöffnungen, einschl. Unterkonstruktion, Oberkante Öffnung über 3 bis 4 m, Einzelgröße über 4 bis 6 m2, aus Holzwerkstoffplatten, Dicke über 14 bis 20 mm, vorhalten,
Positionsmenge = Produkt aus '75' (Vorhaltemenge)

mal '6' (Vorhaltedauer)
Menge: 450,000 StMt
Leistungsbereichkatalog: 000

**3.6.40 Witterungsschutz UK 4-6m2 Holzwerkstoffpl. D 14-20mm räumen**
STLB-Bau 2025-04 000
Schutzvorrichtung als Witterungsschutz an Bauwerksöffnungen, einschl. Unterkonstruktion, Oberkante Öffnung über 3 bis 4 m, Einzelgröße über 4 bis 6 m2, aus Holzwerkstoffplatten, Dicke über 14 bis 20 mm, räumen.
Menge: 75,000 St
Leistungsbereichkatalog: 000

**3.6.50 Bekl. Witterungsschutz-Dachfläche Plane konfektioniert UK Aussteifung Befestigung Rahmen Holz UK Holz aufbauen**
STLB-Bau 2025-04 098
Witterungsseitige Bekleidung der Dachflächen der Witterungsschutz-Einhausung mit konfektionierten Planen, Dicke 0,6 mm, verbinden der Stöße regen- und windsicher, Randanschlüsse allseitig regen- und windsicher, auf der Tragkonstruktion des Flachdaches, aus Holz, einschl. Unterkonstruktion, Aussteifung und Befestigung, Rahmen aus Holz, Unterkonstruktion aus Holz, aufbauen.
Menge: 900,000 m2
Leistungsbereichkatalog: 098
DIN276-1_08: 497
DIN276_18: 497

**3.6.60 Bekl. Witterungsschutz-Dachfläche Plane konfektioniert UK Aussteifung Befestigung Rahmen Holz UK Holz vorhalten**
STLB-Bau 2025-04 098
Witterungsseitige Bekleidung der Dachflächen der Witterungsschutz-Einhausung mit konfektionierten Planen, Dicke 0,6 mm, auf der Tragkonstruktion des Flachdaches, aus Holz, einschl. Unterkonstruktion, Aussteifung und Befestigung, Rahmen aus Holz, Unterkonstruktion aus Holz, vorhalten,
Positionsmenge = Produkt aus '900' (Vorhaltemenge)

mal '6' (Vorhaltedauer)
Menge: 5400,000 m2Mt
Leistungsbereichkatalog: 098
DIN276-1_08: 497
DIN276_18: 497

**3.6.70 Bekl. Witterungsschutz-Dachfläche Plane konfektioniert UK Aussteifung Befestigung Rahmen Holz UK Holz aufbauen**
STLB-Bau 2025-04 098
Witterungsseitige Bekleidung der Dachflächen der Witterungsschutz-Einhausung mit konfektionierten Planen, Dicke 0,6 mm, verbinden der Stöße regen- und windsicher, Randanschlüsse allseitig regen- und windsicher, auf der Tragkonstruktion des Flachdaches, aus Holz, einschl. Unterkonstruktion, Aussteifung und Befestigung, Rahmen aus Holz, Unterkonstruktion aus Holz, aufbauen.
Menge: 900,000 m2
Leistungsbereichkatalog: 098
DIN276-1_08: 497
DIN276_18: 497

**3.6.80 Abdeck. Holz aufbauen 5kN/m2**
STLB-Bau 2025-04 000
Abdeckung aus Holz unverschiebbar und durchtrittsicher aufbauen, Lastaufnahme mind. 5 kN/m2, auf Decken-/Bodenöffnungen.
Menge: 40,000 m2
Leistungsbereichkatalog: 000

**3.6.90 Abdeck. Holz vorhalten**
STLB-Bau 2025-10 000
Abdeckung aus Holz vorhalten, auf Decken-/Bodenöffnungen,
Positionsmenge = Produkt aus '40' (Vorhaltemenge)

mal '6' (Vorhaltedauer)
Menge: 1800,000 m2Mt
Leistungsbereichkatalog: 000
DIN276-1_08: 397
DIN276_18: 397

**3.6.100 Abdeck. Holz entfernen**
STLB-Bau 2025-04 000
Abdeckung aus Holz entfernen, auf Decken-/Bodenöffnungen.
Menge: 40,000 m2
Leistungsbereichkatalog: 000

**3.6.110 Laufsteg Holz B 0,5-1m L 2-4m aufbauen**
STLB-Bau 2025-04 000
Laufsteg zur Überbrückung, aus Holz, Breite über 0,5 bis 1 m, Länge des überbrückten Zwischenraumes (Spannweite) über 2 bis 4 m, aufbauen.
Menge: 15,000 m
Leistungsbereichkatalog: 000

**3.6.120 Laufsteg Holz B 0,5-1m L 2-4m vorhalten**
STLB-Bau 2025-04 000
Laufsteg zur Überbrückung, aus Holz, Breite über 0,5 bis 1 m, Länge des überbrückten Zwischenraumes (Spannweite) über 2 bis 4 m, vorhalten,
Positionsmenge = Produkt aus '15' (Vorhaltemenge)

mal '2' (Vorhaltedauer)
Menge: 30,000 mMt
Leistungsbereichkatalog: 000
DIN276-1_08: 391
DIN276_18: 391

**3.6.130 Laufsteg Holz B 0,5-1m L 2-4m entfernen**
STLB-Bau 2025-04 000
Laufsteg zur Überbrückung, aus Holz, Breite über 0,5 bis 1 m, Länge des überbrückten Zwischenraumes (Spannweite) über 2 bis 4 m, entfernen.
Menge: 15,000 m
Leistungsbereichkatalog: 000

**3.6.140 Schutzwand UK 4-6m2 Bretter D 9-14mm herstellen**
STLB-Bau 2025-04 000
Schutzwand an Wandöffnungen, einschl. Unterkonstruktion, Oberkante Öffnung bis 3 m, Einzelgröße über 4 bis 6 m2, aus Brettern, Dicke über 9 bis 14 mm, herstellen.
Menge: 15,000 St
Leistungsbereichkatalog: 000

**3.6.150 Staubschutz UK 4-6m2 Bretter D 9-14mm vorhalten**
STLB-Bau 2025-04 000
Schutzvorrichtung als Staubschutz an Wandöffnungen, einschl. Unterkonstruktion, Oberkante Öffnung bis 3 m, Einzelgröße über 4 bis 6 m2, aus Brettern, Dicke über 9 bis 14 mm, vorhalten,
Positionsmenge = Produkt aus '15' (Vorhaltemenge)

mal '6' (Vorhaltedauer)
Menge: 90,000 StMt
Leistungsbereichkatalog: 000

**3.6.160 Schutzwand UK 4-6m2 Bretter D 9-14mm räumen**
STLB-Bau 2025-04 000
Schutzwand an Wandöffnungen, einschl. Unterkonstruktion, Oberkante Öffnung bis 3 m, Einzelgröße über 4 bis 6 m2, aus Brettern, Dicke über 9 bis 14 mm, räumen.
Menge: 15,000 St
Leistungsbereichkatalog: 000

**3.6.170 Bautreppenanlage Holz gerade Steigungen 16 St H 17,5 cm T 28 cm B 0,9-1m aufbauen abbauen**
STLB-Bau 2025-04 000
Bautreppenanlage aus Holz, gerader Lauf,
Steigungen '16' St,

Höhe Steigung '17,5' cm,

Tiefe Treppenauftritt '28' cm,
Nutzbreite über 0,9 bis 1 m, einschl. 2-seitigem Seitenschutz, mit Geländer- und Zwischenholm, aufbauen und abbauen.
Menge: 2,000 St
Leistungsbereichkatalog: 000
DIN276-1_08: 391
DIN276_18: 391

**3.6.180 Schutzgeländer Holz H 0,9m einrichten**
STLB-Bau 2025-04 000
Schutzgeländer, aus Holz, gehobelt, auf befestigtem Untergrund, Höhe 0,9 m, einrichten.
Menge: 60,000 m
Leistungsbereichkatalog: 000

**3.6.190 Schutzgeländer Holz H 0,9m vorhalten**
STLB-Bau 2025-04 000
Schutzgeländer, aus Holz, gehobelt, Höhe 0,9 m, vorhalten,
Positionsmenge = Produkt aus '60' (Vorhaltemenge)

mal '6' (Vorhaltedauer)
Menge: 360,000 mMt
Leistungsbereichkatalog: 000
DIN276-1_08: 391
DIN276_18: 391

**3.6.200 Schutzgeländer Holz H 0,9m räumen**
STLB-Bau 2025-04 000
Schutzgeländer, aus Holz, gehobelt, Höhe 0,9 m, räumen.
Menge: 60,000 m
Leistungsbereichkatalog: 000

**3.6.210 Tür abschließbar Stahl verstellbare Einbauzarge B 1050mm H 2010mm einbauen**
STLB-Bau 2025-04 000
Behelfsmäßige Tür, abschließbar, einflügelig, aus Stahl, mit verstellbarer Einbauzarge, lichte Rohbaubreite 1050 mm, lichte Rohbauhöhe 2010 mm, einbauen.
Menge: 40,000 St
Leistungsbereichkatalog: 000

**3.6.220 Tür abschließbar Stahl verstellbare Einbauzarge B 1050mm H 2010mm vorhalten**
Behelfsmäßige Tür, abschließbar, einflügelig, aus Stahl, mit verstellbarer Einbauzarge, lichte Rohbaubreite 1050 mm, lichte Rohbauhöhe 2010 mm, einbauen.
Positionsmenge = Produkt aus '40' (Vorhaltemenge)

mal '12' (Vorhaltedauer)
Menge: 480,000 StMo
Leistungsbereichkatalog: 000

**3.6.230 Tür abschließbar Stahl verstellbare Einbauzarge B 1050mm H 2010mm umsetzen**
STLB-Bau 2025-04 000
Behelfsmäßige Tür, abschließbar, einflügelig, aus Stahl, mit verstellbarer Einbauzarge, lichte Rohbaubreite 1050 mm, lichte Rohbauhöhe 2010 mm, umsetzen nach besonderer Anordnung des AG.
Menge: 40,000 St
Leistungsbereichkatalog: 000

**3.6.240 Tür abschließbar Stahl verstellbare Einbauzarge B 1050mm H 2010mm räumen**
STLB-Bau 2025-04 000
Behelfsmäßige Tür, abschließbar, einflügelig, aus Stahl, mit verstellbarer Einbauzarge, lichte Rohbaubreite 1050 mm, lichte Rohbauhöhe 2010 mm, räumen.
Menge: 40,000 St
Leistungsbereichkatalog: 000

**3.6.250 Warmlufterzeuger Geschoss Beheizen Brennstoffheizung Öl 50-60kW aufbauen**
STLB-Bau 2025-04 098
Warmlufterzeuger, ortsveränderlich, für allseitig geschlossenes Geschoss, zum Beheizen, Brennstoffheizung, Brennstoff Öl, Gesamtheizleistung über 50 bis 60 kW, Aufstellort außen, Luftleitungen aus PVC-Spiralschläuchen,
Länge in m '20'

mit Versorgungsinstallation, Messeinrichtung und Energieanschlüssen, aufbauen, einschl. Behälter für Brennstoffe.
Menge: 5,000 St
Leistungsbereichkatalog: 098
DIN276-1_08: 497
DIN276_18: 497

**3.6.260 Warmlufterzeuger Geschoss Beheizen Brennstoffheizung Öl 50-60kW vorhalten betreiben**
STLB-Bau 2025-04 098
Warmlufterzeuger, ortsveränderlich, für allseitig geschlossenes Geschoss, zum Beheizen, Brennstoffheizung, Brennstoff Öl, Gesamtheizleistung über 50 bis 60 kW, Aufstellort außen, Luftleitungen aus PVC-Spiralschläuchen,
Länge in m '20'

mit Versorgungsinstallation, Messeinrichtung und Energieanschlüssen, vorhalten und betreiben, einschl. Betriebsstoffe, einschl. Behälter für Brennstoffe,
Positionsmenge = Produkt aus '5' (Vorhaltemenge)

mal '6' (Vorhaltedauer)
Menge: 30,000 StMt
Leistungsbereichkatalog: 098
DIN276-1_08: 497
DIN276_18: 497

**3.6.270 Warmlufterzeuger Geschoss Beheizen Brennstoffheizung Öl 50-60kW umsetzen**
STLB-Bau 2025-04 098
Warmlufterzeuger, ortsveränderlich, für allseitig geschlossenes Geschoss, zum Beheizen, Brennstoffheizung, Brennstoff Öl, Gesamtheizleistung über 50 bis 60 kW, Aufstellort außen, Luftleitungen aus PVC-Spiralschläuchen,
Länge in m '20'

mit Versorgungsinstallation, Messeinrichtung und Energieanschlüssen, umsetzen nach besonderer Anordnung AG, einschl. Behälter für Brennstoffe.
Menge: 5,000 St
Leistungsbereichkatalog: 098
DIN276-1_08: 497
DIN276_18: 497

**3.6.280 Warmlufterzeuger Geschoss Beheizen Brennstoffheizung Öl abbauen**
STLB-Bau 2025-04 098
Warmlufterzeuger, ortsveränderlich, für allseitig geschlossenes Geschoss, zum Beheizen, Brennstoffheizung, Brennstoff Öl, Aufstellort außen, Luftleitungen aus PVC-Spiralschläuchen,
Länge in m '20'

mit Versorgungsinstallation, Messeinrichtung und Energieanschlüssen, abbauen, einschl. Behälter für Brennstoffe.
Menge: 5,000 St
Leistungsbereichkatalog: 098
DIN276-1_08: 497
DIN276_18: 497

**3.6.290 Brennstoff Warmlufterzeuger Öl 50-60kW**
Öl als Brennstoff für Warmlufterzeuger gemäß Pos. 3.7.250 liefern, Abrechnung auf Nachweis.
Menge: 1000,000 l

**3.6.300 Warmlufterzeuger Raum Beheizen Strom 5-10kW aufbauen**
STLB-Bau 2025-04 098
Warmlufterzeuger, ortsveränderlich, für allseitig geschlossenen Raum, zum Beheizen, Energie elektrischer Strom, Gesamtheizleistung über 5 bis 10 kW, Aufstellort innen, Luftleitungen aus PVC-Spiralschläuchen,
Länge in m '20'

mit Versorgungsinstallation, Messeinrichtung und Energieanschlüssen, aufbauen.
Menge: 5,000 St
Leistungsbereichkatalog: 098
DIN276-1_08: 497
DIN276_18: 497

**3.6.310 Warmlufterzeuger Raum Beheizen Strom 5-10kW vorhalten betreiben**
STLB-Bau 2025-04 098
Warmlufterzeuger, ortsveränderlich, für allseitig geschlossenen Raum, zum Beheizen, Energie elektrischer Strom, Gesamtheizleistung über 5 bis 10 kW, Aufstellort innen, Luftleitungen aus PVC-Spiralschläuchen,
Länge in m '20'

mit Versorgungsinstallation, Messeinrichtung und Energieanschlüssen, vorhalten und betreiben,
Positionsmenge = Produkt aus '5' (Vorhaltemenge)

mal '6' (Vorhaltedauer)
Menge: 30,000 StMt
Leistungsbereichkatalog: 098
DIN276-1_08: 497
DIN276_18: 497

**3.6.320 Warmlufterzeuger Raum Beheizen Strom 5-10kW umsetzen**
STLB-Bau 2025-04 098
Warmlufterzeuger, ortsveränderlich, für allseitig geschlossenen Raum, zum Beheizen, Energie elektrischer Strom, Gesamtheizleistung über 5 bis 10 kW, Aufstellort innen, Luftleitungen aus PVC-Spiralschläuchen,
Länge in m '20'

mit Versorgungsinstallation, Messeinrichtung und Energieanschlüssen, umsetzen nach besonderer Anordnung AG.
Menge: 5,000 St
Leistungsbereichkatalog: 098
DIN276-1_08: 497
DIN276_18: 497

**3.6.330 Warmlufterzeuger Raum Beheizen Strom abbauen**
STLB-Bau 2025-04 098
Warmlufterzeuger, ortsveränderlich, für allseitig geschlossenen Raum, zum Beheizen, Energie elektrischer Strom, Aufstellort innen, Luftleitungen aus PVC-Spiralschläuchen,
Länge in m '20'

mit Versorgungsinstallation, Messeinrichtung und Energieanschlüssen, abbauen.
Menge: 5,000 St
Leistungsbereichkatalog: 098

### Titel 4 700 Baunebenkosten

#### Abschnitt 4.1 Baulogistikmanagement

*Hinweis: Leistungsbeschreibung Logistik- und Entsorgungsdienstleister*
Leistungsbeschreibung Logistik- / Entsorgungsdienstleister

Aufgabe ist die Steuerung der Ver-  und Entsorgungsströme und
die Umsetzung der Ziele des Baulogistikhandbuches auf der Baustelle. Neben den damit verbundenen Koordinationsaufgaben zu allen beteiligten Akteuren (Planern, Bauleitern, Lieferanten und sonstigen Dienstleistern) kontrolliert der dafür eingesetzte Logistik - / Entsorgungs-DL die operative Umsetzung der nachfolgend aufgeführten Koordinationsaufgaben auf der Baustelle.
Der Logistik- / Entsorgungs-DL muss im Bedarfsfall durch einen
Stellvertreter gleichwertig vertreten werden können.

Koordinationsaufgaben administrativ:
Koordination der Arbeitsräume für die Gewerkeleistungen im Bereich der BE-Flächen
Koordination der Nutzung von Zwischenlagerflächen
 Koordination der Anlieferung von Spezialbauelementen und
Geräten
Koordination von Kleintransportanlieferungen
Kontrolle der Materialverbringung und allgemeinen Ordnung im Bereich der zugewiesenen Lagerflächen der Gewerke · E
Entsorgungskoordination
Umsetzung der eigenen Verkehrsleitplanung der Ver- und Entsorgungsverkehre im Bereich der Baustelle
Aufstellung und Fortschreibung der Verkehrsleitplanung
Arbeitstägige Koordination und Vergabe von Zeitfenstern der Verkehre für die Ver- und Entsorgung der Baustelle für die Folgetage
Plausibilitätsprüfung der angemeldeten Verbringungskapazitäten der Gewerke für die Einhaltung der Nutzungsdauer des Bauaufzuges bei der Verbringung
Eignungsprüfung der Entladehilfen und -geräte in Bezug auf die Schutzanforderungen für die Bodenbeläge im Gebäude im Vorfeld
Koordination und Dokumentation von Ersatzräumungen bei unzulässiger Zwischenlagerung von Materialien im Bereich der allgemeinen Verkehrswege, Feuerwehrzufahrten, Flucht- und Rettungswege sowie zur Verhinderung von Baubehinderungen
Kontrolle der Materialverbringung und allgemeinen Ordnung im Bereich der zugewiesenen Lagerflächen der Gewerke
Koordination der Räumlichkeiten mit Schlüsselübergabe und Dokumentation der abgeschlossenen Räumlichkeiten sowie deren Zugangsberechtigung
Entsorgungskoordination

Koordinationsaufgaben operativ:
 Kontrolle der Nutzung von Zwischenlagerflächen
 Einrichten eines "Wertstoffhofes" mit Containern der dafür vorgesehenen Fraktionen,  Anzahl und Größe nach Bedarf
Koordinierung der Entsorgung
Transport der angefallenen Baustellenabfälle ab Übergabepunkt  (Entsorgungshof) zur Verwertung und Entsorgung
Müllgroßbehälter auf dem Entsorgungshof 2 x wöchentlich entleeren (am Tag der Entgegennahme)
Endsortierung und Entsorgung der Abfallfraktionen im Entsorgungshof
Staplerfahrer für die Entladung von Material auf der BE-Fläche (nach spezifischer Eingabe) und Entsorgung der Bauabfälle (Containerentsorgung)
Fraktionierung des Abfalles beim Einfüllen in die Behälter überwachen
Koordinierung der Lagerflächen, Umsetzung und Einweisung
der Flächennutzung auf der Baustelle
tägliche Sichtprüfung mit Probefahrt der Bauaufzüge / Transportbühnen durchführen, bei Störungen den Errichter und AG informieren
Überwachung der Reinigungspflicht der AN
Kontrolle und Einweisung der Fußgänger an den Baustellenzufahrten Stresemannstraße und Niederkirchnerstraße

**4.1.10 Logistik- / Entsorgungsdienstleister**
Qualifizierter Logistik - / Entsorgungsdienstleister inkl. leitende Person als Ansprechpartner, in der Person gleichbleibend, stellen,  der die Leistungen wie in der Leistungssbeschreibung beschrieben, selbstständig und eigenverantwortlich projektbegleitend umsetzt.
Arbeitszeiten: Mo - Fr 07:00 - 17:00 Uhr

Mindestanforderungen leitende Person:
Ausbildung zum Hochbautechniker oder gleichwertig
Sprache Deutsch, fließend in Wort und Schrift
Mindestens 5 Jahre Berufserfahrung verbunden mit der Umsetzung logistischer Projekte im Hochbau
davon mindestens 2 Jahre in leitender Position,
Entsprechende Nachweise sind vor Beginn der Leistungsaufnahme einzureichen
Menge: 47,000 Mt

### Titel 5 Stundenlohnarbeiten

#### Abschnitt 5.1 Stundenlohnarbeiten

*Hinweis: Hinweise*
Stundenlohnarbeiten werden nach Stundenverrechnungssätzen,
in denen Lohn- und Gehaltskosten, Lohn- und Gehaltsneben-kosten, Sozialkassenbeiträge, Vermögenswirksame Leistungen und Gewinn enthalten sind,  vergütet.
Zuschläge für Mehr- , Nacht-, Sonntags- und Feiertagsarbeit sowie Erschwerniszuschläge sind nicht in die Stunden-verrechnungssätze mit einzubeziehen, sondern – sofern sie nicht schon als Teilleistungspositionen im Leistungsverzeichnis enthalten sind  – im Bedarfsfall zu vereinbaren und gesondert nachzuweisen.
Der Bieter erklärt,  dass der Stundenverrechnungssatz unter Beachtung der preisrechtlichen Vorschriften ermittelt wurde und
unabhängig von der Anzahl der abgerechneten Stunden gilt.

Stundenlohnarbeiten werden nur vergütet,  wenn deren Ausführung von der Bauleitung angeordnet wurde (zu § 2 Nr. 10 VOB/B).

**5.1.10 Leitendes Personal**
Stundenlohnarbeiten durch leitendes Personal der Verrechnungssatz für die jeweilige Arbeitskraft umfasst sämtliche Aufwendungen wie Lohn- und Gehaltskosten, Lohn- und Gehaltsnebenkosten, Zuschläge, lohngebundene und lohnabhängige Kosten, sonstige Sozialkosten, Gemeinkosten, Wagnis und Gewinn.
Menge: 10,000 h

**5.1.20 Bauvorarbeiter-in sämtliche Kosten/Zuschläge**
STLB-Bau 2025-04 091
Stundenlohnarbeiten durch Bauvorarbeiter/-in
der Verrechnungssatz für die jeweilige Arbeitskraft umfasst sämtliche Aufwendungen wie Lohn- und Gehaltskosten, Lohn- und Gehaltsnebenkosten, Zuschläge, lohngebundene und lohnabhängige Kosten, sonstige Sozialkosten, Gemeinkosten, Wagnis und Gewinn.
Menge: 20,000 h
Leistungsbereichkatalog: 091
DIN276-1_08: 399
DIN276_18: 399

**5.1.30 Baufacharbeiter-in sämtliche Kosten/Zuschläge**
STLB-Bau 2025-04 091
Stundenlohnarbeiten durch Baufacharbeiter/-in
der Verrechnungssatz für die jeweilige Arbeitskraft umfasst sämtliche Aufwendungen wie Lohn- und Gehaltskosten, Lohn- und Gehaltsnebenkosten, Zuschläge, lohngebundene und lohnabhängige Kosten, sonstige Sozialkosten, Gemeinkosten, Wagnis und Gewinn.
Menge: 20,000 h
Leistungsbereichkatalog: 091
DIN276-1_08: 399
DIN276_18: 399

**5.1.40 Bauhelfer-in sämtliche Kosten/Zuschläge**
STLB-Bau 2025-04 091
Stundenlohnarbeiten durch Bauhelfer/-in
der Verrechnungssatz für die jeweilige Arbeitskraft umfasst sämtliche Aufwendungen wie Lohn- und Gehaltskosten, Lohn- und Gehaltsnebenkosten, Zuschläge, lohngebundene und lohnabhängige Kosten, sonstige Sozialkosten, Gemeinkosten, Wagnis und Gewinn.
Menge: 20,000 h
Leistungsbereichkatalog: 091
DIN276-1_08: 399
DIN276_18: 399

**5.1.50 Entfernen und Entsorgen von Fäkalien auf der Baustelle**
Beseitigen von menschlichen Fäkalien, die durch unsachgemäße Nutzung der Baustelle (z. B. Verrichtung auf dem Boden) entstanden sind.
Die Leistung umfasst das Aufnehmen, Reinigen und Desinfizieren der betroffenen Flächen sowie das fachgerechte Verpacken, den Abtransport und die Entsorgung des kontaminierten Materials (einschließlich Einwegschutzausrüstung und Reinigungsmittel) gemäß den geltenden Vorschriften.
Alle Nebenleistungen, wie Bereitstellung von Arbeitsmitteln, Entsorgungsnachweis und Wiederherstellung des sauberen Baustellenzustands, sind enthalten.
Menge: 250,000 h

**5.1.60 Reinigung Arbeitsbereich AN**
Reinigung des Arbeitsbereiches der AN durch Logistikdienstleister bei Verletzung der Reinigungspflicht des AN
Menge: 250,000 h

**5.1.70 Grobreinigung während Bauzeit innen**
Grobreinigung Innenbereich des Gebäudes  während der Bauzeit, von grober Verschmutzung durch Bauschutt, aufgenommene Stoffe sammeln, und auf der Baustelle lagern, Abfall ist nicht gefährlich, nicht schadstoffbelastet.
Menge: 50,000 h

**5.1.80 Grobreinigung während Bauzeit außen**
Grobreinigung Außenbereich der Baustelle während der Bauzeit, von grober Verschmutzung durch Bauschutt, aufgenommene Stoffe sammeln, und auf der Baustelle lagern, Abfall ist nicht gefährlich, nicht schadstoffbelastet.
Menge: 50,000 h

**5.1.90 Treppen reinigen während Bauzeit innen nicht schadstoffbelastet**
Treppen, aus Beton, reinigen während der Bauzeit, von grober Verschmutzung durch Bauschutt, aufgenommene Stoffe sammeln, und auf der Baustelle lagern, Abfall ist nicht gefährlich, nicht schadstoffbelastet.
Menge: 25,000 h

**5.1.100 Niederschlagswasser beseitigen, innerhalb Gebäude**
Stehendes Niederschlagswasser innerhalb des Gebäudes durch Abpumpen und Absaugen beseitigen, inkl. Abwasserleitungen.
Vergütung erfolgt nach Pump-/Saugstunden und nach vorheriger Abstimmung mit der Bauleitung.
Pumpenleistung: 10 Liter/min
Förderhöhe:  bis 3,00 m
Menge: 25,000 h
